# Cisterna con bastidor

- Propiedad del archivo: CYPE INGENIEROS, S.A.
- Formato: FIEBDC-3/2002
- Divisa: EUR
- Costes indirectos: 3.00 %
- IVA: 21.00 %

## S Señalización y equipamiento

### SP Aparatos sanitarios adaptados y ayudas técnicas

#### SPI Inodoros

**SPI100** Ud Cisterna con bastidor, especial para discapacitados, de 450x1120 mm y de profundidad ajustable entre 135 y 155 mm, descarga doble de 7,5-4,5 litros o única interrumpible, ajustable a 4 litros para descarga total y a 2 litros para descarga parcial, modelo S-995N "JIMTEN", y placa de mando y pulsador antivandálico de acero inoxidable de descarga única, conexión por cable, modelo S-704 "JIMTEN". Instalación empotrada en muro de fábrica o en tabique de placas.
Cisterna con bastidor, especial para discapacitados, de 450x1120 mm y de profundidad ajustable entre 135 y 155 mm, descarga doble de 7,5-4,5 litros o única interrumpible, ajustable a 4 litros para descarga total y a 2 litros para descarga parcial, modelo S-995N "JIMTEN", y placa de mando y pulsador antivandálico de acero inoxidable de descarga única, conexión por cable, modelo S-704 "JIMTEN". Instalación empotrada en muro de fábrica o en tabique de placas.
Incluye: Replanteo. Colocación y fijación de la cisterna. Conexión a la red de evacuación. Conexión a la red de agua fría. Montaje de accesorios y complementos. Comprobación de su correcto funcionamiento.
Criterio de medición de proyecto: Número de unidades previstas, según documentación gráfica de Proyecto.
Criterio de medición de obra: Se medirá el número de unidades realmente colocadas según especificaciones de Proyecto.

| Código | Ud | Descripción | Rendimiento | Precio | Importe |
|---|---|---|---|---|---|
| mt30jim010eb | Ud | Cisterna con bastidor, especial para discapacitados, de 450x1120 mm y de profundidad ajustable entre 135 y 155 mm, descarga doble de 7,5-4,5 litros o única interrumpible, ajustable a 4 litros para descarga total y a 2 litros para descarga parcial, modelo S-995N "JIMTEN", para placa de mando de pequeño registro, sistema de pulsador por cable de enchufe rápido, con patas de apoyo antideslizantes de acero galvanizado, aislamiento frente a la condensación, llave de escuadra de 1/2" con latiguillo, soporte de manguito para inodoro y tornillos de soporte, para empotrar en muro de fábrica o en tabique de placas, para inodoro suspendido. (material) | 1.000 | 216.81 | 216.81 |
| mt30jim050hf | Ud | Placa de mando y pulsador antivandálico de acero inoxidable de descarga única, conexión por cable, modelo S-704 "JIMTEN", para cisterna empotrada. (material) | 1.000 | 67.39 | 67.39 |
| op00tal010 |  | Taladro. | 1.000 | 0.00 | 0.00 |
| op00ato010 |  | Atornillador. | 1.000 | 0.00 | 0.00 |
| mo008 | h | Oficial 1ª fontanero. (mano de obra) | 1.000 | 19.42 | 19.42 |
| % | % | Costes directos complementarios | 2 % | 303.62 | 6.07 |
|  |  | Costes directos |  |  | 309.69 |
