# Terminal de aireación

- Propiedad del archivo: CYPE Ingenieros S.A.
- Formato: FIEBDC-3/2016
- Programa: Generador de precios de la construcción. CYPE Ingenieros, S.A.
- Fecha: 11/03/2022
- Divisa: EUR
- Costes indirectos: 3 %
- IVA: 21 %

## I Instalaciones

### IS Evacuación de aguas

#### ISB Bajantes

**ISB044** Ud Terminal de aireación.
Sombrerete de ventilación de PVC, de 90 mm de diámetro, "JIMTEN", para tubería de ventilación, conectado al extremo superior de la bajante con unión pegada con adhesivo. Incluso líquido limpiador y adhesivo para tubos y accesorios de PVC.
Incluye: Replanteo. Montaje y conexionado.
Criterio de medición de proyecto: Número de unidades previstas, según documentación gráfica de Proyecto.
Criterio de medición de obra: Se medirá el número de unidades realmente ejecutadas según especificaciones de Proyecto.

| Código | Ud | Descripción | Rendimiento | Precio | Importe |
|---|---|---|---|---|---|
| mt36vpj030h | Ud | Sombrerete de ventilación de PVC, de 90 mm de diámetro, "JIMTEN", para tubería de ventilación. (material) | 1 | 15.07 | 15.070 |
| mt11var009 | l | Líquido limpiador para pegado mediante adhesivo de tubos y accesorios de PVC. (material) | 0.005 | 16.54 | 0.083 |
| mt11var010 | l | Adhesivo para tubos y accesorios de PVC. (material) | 0.003 | 22.91 | 0.069 |
| mo008 | h | Oficial 1ª fontanero. (mano de obra) | 0.15 | 20.48 | 3.072 |
| mo107 | h | Ayudante fontanero. (mano de obra) | 0.15 | 18.88 | 2.832 |
| % | % | Costes directos complementarios | 2 % | 21.126 | 0.423 |
|  |  | Costes directos |  |  | 21.549 |

Residuos:
- colocación: mt36vpj030h Sombrerete de ventilación de PVC, de 90 mm de diámetro, "JIMTEN", para tubería de ventilación; factor de residuo 0.0263632

## Recursos

**mt36vpj030h** Ud Sombrerete de ventilación de PVC, de 90 mm de diámetro, "JIMTEN", para tubería de ventilación
Datos técnicos: Coste energético 31.164 MJ; Emisión de CO2 1.535 kg; Código LER 17 02 03; Masa del elemento 0.38 kg; Volumen 0.000633 m3
Residuos:
- embalaje: re150101 Envases de papel y cartón. (componente de residuo); rendimiento 0.036 kg; Código LER 15 01 01; Masa del elemento 1 kg; Volumen 0.001333 m3
