# Canaleta de drenaje de polipropileno

- Propiedad del archivo: CYPE Ingenieros S.A.
- Formato: FIEBDC-3/2016
- Programa: Generador de precios de la construcción. CYPE Ingenieros, S.A.
- Fecha: 11/06/2024
- Divisa: EUR
- Costes indirectos: 3 %
- IVA: 21 %

## I Instalaciones

### IU Urbanas

#### IUS Redes de saneamiento

**IUS081** m Canaleta de drenaje de polipropileno.
Canaleta prefabricada de drenaje para uso público de polipropileno, con refuerzo lateral de acero galvanizado, modelo DR202CF "JIMTEN", de 1000 mm de longitud, 200 mm de anchura y 240 mm de altura, con rejilla de fundición dúctil clase C-250 según UNE-EN 1433 y UNE-EN 124, sobre solera de hormigón en masa HM-25/B/20/X0 de 15 cm de espesor. Incluso piezas especiales y sifón en línea registrable.
Criterio de valoración económica: El precio no incluye la excavación ni el relleno del trasdós.
Incluye: Replanteo del recorrido de la canaleta de drenaje. Vertido y compactación del hormigón en formación de solera. Colocación de la canaleta de drenaje sobre la base de hormigón. Montaje de los accesorios en la canaleta de drenaje. Ejecución de taladros para el conexionado de la tubería a la canaleta de drenaje. Empalme y rejuntado de la tubería a la canaleta de drenaje. Colocación del sifón en línea. Comprobación de su correcto funcionamiento.
Criterio de medición de proyecto: Longitud medida en proyección horizontal, según documentación gráfica de Proyecto.
Criterio de medición de obra: Se medirá, en proyección horizontal, la longitud realmente ejecutada según especificaciones de Proyecto.

| Código | Ud | Descripción | Rendimiento | Precio | Importe |
|---|---|---|---|---|---|
| mt10hmf010tOb | m³ | Hormigón HM-25/B/20/X0, fabricado en central. (material) | 0.098 | 89.91 | 8.811 |
| mt11cnj043k | Ud | Canaleta prefabricada de drenaje para uso público de polipropileno, con refuerzo lateral de acero galvanizado, modelo DR202CF "JIMTEN", de 1000 mm de longitud, 200 mm de anchura y 240 mm de altura, con rejilla de fundición dúctil clase C-250 según UNE-EN 1433 y UNE-EN 124, incluso piezas especiales. (material) | 1 | 434.21 | 434.210 |
| mt11pvj020f | Ud | Sifón en línea de PVC, "JIMTEN", color gris, registrable, con unión macho/hembra, de 160 mm de diámetro. (material) | 0.2 | 134.37 | 26.874 |
| mo041 | h | Oficial 1ª construcción de obra civil. (mano de obra) | 0.44 | 22.13 | 9.737 |
| mo087 | h | Ayudante construcción de obra civil. (mano de obra) | 0.22 | 21.02 | 4.624 |
| % | % | Costes directos complementarios | 2 % | 484.256 | 9.685 |
|  |  | Costes directos |  |  | 493.941 |

Residuos:
- colocación: mt10hmf010tOb Hormigón HM-25/B/20/X0, fabricado en central; factor de residuo 0.00133591
- colocación: mt11pvj020f Sifón en línea de PVC, "JIMTEN", color gris, registrable, con unión macho/hembra, de 160 mm de diámetro; factor de residuo 0.0165

## Recursos

**mt10hmf010tOb** m³ Hormigón HM-25/B/20/X0, fabricado en central
Datos técnicos: Coste energético 1840.000 MJ; Emisión de CO2 230.000 kg; Código LER 17 01 01; Masa del elemento 2300 kg; Volumen 1.533333 m3

**mt11pvj020f** Ud Sifón en línea de PVC, "JIMTEN", color gris, registrable, con unión macho/hembra, de 160 mm de diámetro
Datos técnicos: Coste energético 230.597 MJ; Emisión de CO2 11.484 kg; Código LER 17 02 03; Masa del elemento 2.38 kg; Volumen 0.003967 m3
Residuos:
- embalaje: re150101 Envases de papel y cartón. (componente de residuo); rendimiento 0.042 kg; Código LER 15 01 01; Masa del elemento 1 kg; Volumen 0.001333 m3
