# Atenuador de presión de aire positiva

- Propiedad del archivo: CYPE INGENIEROS, S.A.
- Formato: FIEBDC-3/2002
- Divisa: EUR
- Costes indirectos: 3.00 %
- IVA: 21.00 %

## I Instalaciones

### IS Evacuación de aguas

#### ISB Bajantes

**ISB045** Ud Atenuador de presión de aire positiva.
Atenuador de presión de aire positiva de PVC, modelo Studor P.A.P.A. "JIMTEN", de 110 mm de diámetro y 3785 litros de capacidad, apto para temperaturas desde -20 hasta 60°C, clasificación Al según UNE-EN 12380, con junta elástica, conectado a la bajante.
Incluye: Replanteo. Montaje y conexionado.
Criterio de medición de proyecto: Número de unidades previstas, según documentación gráfica de Proyecto.
Criterio de medición de obra: Se medirá el número de unidades realmente ejecutadas según especificaciones de Proyecto.

| Código | Ud | Descripción | Rendimiento | Precio | Importe |
|---|---|---|---|---|---|
| mt36vpj040l | Ud | Atenuador de presión de aire positiva de PVC, modelo Studor P.A.P.A. "JIMTEN", de 110 mm de diámetro y 3785 litros de capacidad, apto para temperaturas desde -20 hasta 60°C, clasificación Al según UNE-EN 12380, con junta elástica. (material) | 1.000 | 892.00 | 892.00 |
| mo008 | h | Oficial 1ª fontanero. (mano de obra) | 0.250 | 22.74 | 5.69 |
| mo107 | h | Ayudante fontanero. (mano de obra) | 0.250 | 20.98 | 5.25 |
| % | % | Costes directos complementarios | 2 % | 902.94 | 18.06 |
|  |  | Costes directos |  |  | 921.00 |
