# Impermeabilización bajo revestimiento en locales húmedos, con láminas de poliolefinas

- Propiedad del archivo: CYPE INGENIEROS, S.A.
- Formato: FIEBDC-3/2002
- Divisa: EUR
- Costes indirectos: 3.00 %
- IVA: 21.00 %

## N Aislamientos e impermeabilizaciones

### NI Impermeabilizaciones

#### NIH Locales húmedos

**NIH010** m² Impermeabilización bajo revestimiento en locales húmedos, con láminas de poliolefinas.
Impermeabilización bajo revestimiento cerámico o pétreo, en paramentos verticales y horizontales de locales húmedos, con lámina impermeabilizante flexible tipo EVAC, A-145 "JIMTEN", de 0,42 mm de espesor y 245 g/m², suministrada en rollos de 2 m de longitud y 1,5 m de anchura, fijada al soporte con adhesivo cementoso mejorado, C2 E, con tiempo abierto ampliado. Incluso complementos de refuerzo en tratamiento de puntos singulares con mortero cementoso impermeabilizante flexible bicomponente, de color gris.
Criterio de valoración económica: El precio no incluye el revestimiento.
Incluye: Corte y preparación de las láminas de poliolefinas. Extendido del adhesivo cementoso. Colocación de la impermeabilización. Ejecución de refuerzos en puntos singulares. Resolución de uniones. Sellado de juntas elásticas.
Criterio de medición de proyecto: Superficie medida según documentación gráfica de Proyecto.
Criterio de medición de obra: Se medirá la superficie realmente ejecutada según especificaciones de Proyecto.

| Código | Ud | Descripción | Rendimiento | Precio | Importe |
|---|---|---|---|---|---|
| mt09mcr250a | kg | Adhesivo cementoso mejorado, C2 E, con tiempo abierto ampliado, según UNE-EN 12004, para la fijación de geomembranas, compuesto por cementos especiales, áridos seleccionados y resinas sintéticas. (material) | 2.000 | 0.70 | 1.40 |
| mt15rej100a | m² | Lámina impermeabilizante flexible tipo EVAC, A-145 "JIMTEN", de 0,42 mm de espesor y 245 g/m², suministrada en rollos de 2 m de longitud y 1,5 m de anchura, según UNE-EN 13956. (material) | 1.050 | 40.00 | 42.00 |
| mt09bmr220a | kg | Mortero cementoso impermeabilizante flexible bicomponente, de color gris, con resistencia a los sulfatos, a las heladas y a la intemperie y apto para estar en contacto con agua potable, según UNE-EN 1504-2, Euroclase F de reacción al fuego, según UNE-EN 13501-1, para aplicar en interiores y exteriores. (material) | 0.750 | 0.81 | 0.61 |
| mt15sja025a | Ud | Cartucho de silicona acética monocomponente, antimoho, color blanco, de 310 ml. (material) | 0.100 | 7.39 | 0.74 |
| mo029 | h | Oficial 1ª aplicador de láminas impermeabilizantes. (mano de obra) | 0.120 | 22.13 | 2.66 |
| mo067 | h | Ayudante aplicador de láminas impermeabilizantes. (mano de obra) | 0.120 | 21.02 | 2.52 |
| % | % | Costes directos complementarios | 2 % | 49.93 | 1.00 |
|  |  | Costes directos |  |  | 50.93 |
