# Colector enterrado, sistema Akasison "JIMTEN"

- Propiedad del archivo: CYPE Ingenieros S.A.
- Formato: FIEBDC-3/2016
- Programa: Generador de precios de la construcción. CYPE Ingenieros, S.A.
- Fecha: 03/07/2024
- Divisa: EUR
- Costes indirectos: 3 %
- IVA: 21 %

## A Acondicionamiento del terreno

### AS Red de saneamiento horizontal

#### ASC Colectores

**ASC015** m Colector enterrado, sistema Akasison "JIMTEN".
Colector enterrado formado por tubería templada mediante tratamiento térmico adicional, de polietileno de alta densidad (PEAD/HDPE), de 110 mm de diámetro exterior y 4,3 mm de espesor, sistema Akasison "JIMTEN", con manguitos electrosoldables y codos a 45° para conexión con la bajante, colocado sobre lecho de arena de 10 cm de espesor, debidamente compactada y nivelada con pisón vibrante de guiado manual, relleno lateral compactando hasta los riñones y posterior relleno con la misma arena hasta 30 cm por encima de la generatriz superior de la tubería.
Criterio de valoración económica: El precio no incluye la excavación ni el relleno principal.
Incluye: Replanteo y trazado del colector en planta y pendientes. Presentación en seco de tubos y piezas especiales. Vertido de la arena en el fondo de la zanja. Descenso y colocación de los tubos en el fondo de la zanja. Montaje, conexionado y comprobación de su correcto funcionamiento. Ejecución del relleno envolvente. Realización de pruebas de servicio.
Criterio de medición de proyecto: Longitud medida en proyección horizontal, según documentación gráfica de Proyecto.
Criterio de medición de obra: Se medirá, en proyección horizontal, la longitud realmente ejecutada según especificaciones de Proyecto.

| Código | Ud | Descripción | Rendimiento | Precio | Importe |
|---|---|---|---|---|---|
| mt01ara010a | m³ | Arena con granulometría de 0 a 5 mm de diámetro, limpia. (material) | 0.299 | 14.3 | 4.276 |
| mt11aka150g | Ud | Codo 45° de polietileno de alta densidad (PEAD/HDPE), de 110 mm de diámetro exterior y 4,2 mm de espesor, sistema Akasison "JIMTEN". (material) | 0.4 | 6.75 | 2.700 |
| mt11aka040hc | m | Tubería templada mediante tratamiento térmico adicional, de polietileno de alta densidad (PEAD/HDPE), de 110 mm de diámetro exterior y 4,3 mm de espesor, sistema Akasison "JIMTEN", en tramos de 5 m de longitud. (material) | 1.05 | 14 | 14.700 |
| mt11aka100g | Ud | Manguito electrosoldable de polietileno de alta densidad (PEAD/HDPE), de 110 mm de diámetro interior, sistema Akasison "JIMTEN". (material) | 0.4 | 7.39 | 2.956 |
| mq04dua020b | h | Dumper de descarga frontal de 2 t de carga útil. (maquinaria) | 0.024 | 10.38 | 0.249 |
| mq02rop020 | h | Pisón vibrante de guiado manual, de 80 kg, con placa de 30x30 cm, tipo rana. (maquinaria) | 0.18 | 3.92 | 0.706 |
| mq02cia020j | h | Camión cisterna, de 8 m³ de capacidad. (maquinaria) | 0.002 | 118.9 | 0.238 |
| mo020 | h | Oficial 1ª construcción. (mano de obra) | 0.048 | 22.13 | 1.062 |
| mo113 | h | Peón ordinario construcción. (mano de obra) | 0.144 | 20.78 | 2.992 |
| mo008 | h | Oficial 1ª fontanero. (mano de obra) | 0.083 | 22.74 | 1.887 |
| mo107 | h | Ayudante fontanero. (mano de obra) | 0.041 | 20.98 | 0.860 |
| % | % | Costes directos complementarios | 2 % | 32.626 | 0.653 |
|  |  | Costes directos |  |  | 33.279 |

Residuos:
- colocación: mt01ara010a Arena con granulometría de 0 a 5 mm de diámetro, limpia; factor de residuo 0.003
- colocación: mt11aka150g; factor de residuo 0.0275
- colocación: mt11aka040hc; factor de residuo 0.0263801
- colocación: mt11aka100g; factor de residuo 0.0274235

## Recursos

**mt01ara010a** m³ Arena con granulometría de 0 a 5 mm de diámetro, limpia
Datos técnicos: Coste energético 146.250 MJ; Emisión de CO2 7.800 kg; Código LER 01 04 09; Masa del elemento 1950 kg; Volumen 1.21875 m3

**mt11aka150g** Ud Codo 45° de polietileno de alta densidad (PEAD/HDPE)
Datos técnicos: Coste energético 37.996 MJ; Emisión de CO2 1.915 kg; Código LER 17 02 03; Masa del elemento 0.392 kg; Volumen 0.000653 m3
Residuos:
- embalaje: re150101 Envases de papel y cartón. (componente de residuo); rendimiento 0.035 kg; Código LER 15 01 01; Masa del elemento 1 kg; Volumen 0.001333 m3

**mt11aka040hc** m Tubería templada mediante tratamiento térmico adicional
Datos técnicos: Coste energético 141.445 MJ; Emisión de CO2 7.023 kg; Código LER 17 02 03; Masa del elemento 1.46 kg; Volumen 0.002433 m3

**mt11aka100g** Ud Manguito electrosoldable de polietileno de alta densidad (PEAD/HDPE)
Datos técnicos: Coste energético 5.336 MJ; Emisión de CO2 0.294 kg; Código LER 17 02 03; Masa del elemento 0.05488 kg; Volumen 0.000091 m3
Residuos:
- embalaje: re150101 Envases de papel y cartón; rendimiento 0.035 kg
