# Caldereta con sumidero no sifónico

- Propiedad del archivo: CYPE Ingenieros S.A.
- Formato: FIEBDC-3/2016
- Programa: Generador de precios de la construcción. CYPE Ingenieros, S.A.
- Fecha: 23/01/2025
- Divisa: EUR
- Costes indirectos: 3 %
- IVA: 21 %

## A Acondicionamiento del terreno

### AS Red de saneamiento horizontal

#### ASI Sistemas de evacuación de suelos

**ASI005** Ud Caldereta con sumidero no sifónico.
Caldereta con sumidero no sifónico extensible de PVC, S-317 "JIMTEN", de salida vertical de 110 mm de diámetro, con rejilla plana de polipropileno de 210x210 mm, color negro, para recogida de aguas pluviales o de locales húmedos. Incluso accesorios de montaje, piezas especiales y elementos de sujeción.
Incluye: Replanteo y trazado. Montaje, conexionado y comprobación de su correcto funcionamiento.
Criterio de medición de proyecto: Número de unidades previstas, según documentación gráfica de Proyecto.
Criterio de medición de obra: Se medirá el número de unidades realmente ejecutadas según especificaciones de Proyecto.

| Código | Ud | Descripción | Rendimiento | Precio | Importe |
|---|---|---|---|---|---|
| mt11cld100lc | Ud | Caldereta con sumidero no sifónico extensible de PVC, S-317 "JIMTEN", de salida vertical de 110 mm de diámetro, con rejilla plana de polipropileno de 210x210 mm, color negro. (material) | 1 | 30.75 | 30.750 |
| mt11var020 | Ud | Kit de accesorios de montaje, piezas especiales y elementos de sujeción, para saneamiento. (material) | 1 | 0.75 | 0.750 |
| mo008 | h | Oficial 1ª fontanero. (mano de obra) | 0.32 | 23.74 | 7.597 |
| % | % | Costes directos complementarios | 2 % | 39.097 | 0.782 |
|  |  | Costes directos |  |  | 39.879 |

Residuos:
- colocación: mt11cld100lc; factor de residuo 0.0242109

## Recursos

**mt11cld100lc** Ud Caldereta con sumidero no sifónico extensible de PVC
Datos técnicos: Coste energético 151.153 MJ; Emisión de CO2 7.535 kg; Código LER 17 02 03; Masa del elemento 1.56 kg; Volumen 0.0026 m3
Residuos:
- embalaje: re150101 Envases de papel y cartón. (componente de residuo); rendimiento 0.037 kg; Código LER 15 01 01; Masa del elemento 1 kg; Volumen 0.001333 m3
