# Caldereta con sumidero sifónico

- Propiedad del archivo: CYPE Ingenieros S.A.
- Formato: FIEBDC-3/2016
- Programa: Generador de precios de la construcción. CYPE Ingenieros, S.A.
- Fecha: 23/01/2025
- Divisa: EUR
- Costes indirectos: 3 %
- IVA: 21 %

## A Acondicionamiento del terreno

### AS Red de saneamiento horizontal

#### ASI Sistemas de evacuación de suelos

**ASI010** Ud Caldereta con sumidero sifónico.
Caldereta con sumidero sifónico extensible, de PVC, S-247 autolimpiante "JIMTEN", de salida vertical de 75 mm de diámetro, con rejilla plana de polipropileno de 150x150 mm, color negro, para recogida de aguas pluviales o de locales húmedos. Incluso accesorios de montaje, piezas especiales y elementos de sujeción.
Incluye: Replanteo y trazado. Montaje, conexionado y comprobación de su correcto funcionamiento.
Criterio de medición de proyecto: Número de unidades previstas, según documentación gráfica de Proyecto.
Criterio de medición de obra: Se medirá el número de unidades realmente ejecutadas según especificaciones de Proyecto.

| Código | Ud | Descripción | Rendimiento | Precio | Importe |
|---|---|---|---|---|---|
| mt11cld010bec | Ud | Caldereta con sumidero sifónico extensible, de PVC, S-247 autolimpiante "JIMTEN", de salida vertical de 75 mm de diámetro, con rejilla plana de polipropileno de 150x150 mm, color negro. (material) | 1 | 20.02 | 20.020 |
| mt11var020 | Ud | Kit de accesorios de montaje, piezas especiales y elementos de sujeción, para saneamiento. (material) | 1 | 0.75 | 0.750 |
| mo008 | h | Oficial 1ª fontanero. (mano de obra) | 0.31 | 23.74 | 7.359 |
| % | % | Costes directos complementarios | 2 % | 28.129 | 0.563 |
|  |  | Costes directos |  |  | 28.692 |

Residuos:
- colocación: mt11cld010bec; factor de residuo 0.0256845

## Recursos

**mt11cld010bec** Ud Caldereta con sumidero sifónico extensible
Datos técnicos: Coste energético 68.804 MJ; Emisión de CO2 3.446 kg; Código LER 17 02 03; Masa del elemento 0.71 kg; Volumen 0.001183 m3
Residuos:
- embalaje: re150101 Envases de papel y cartón. (componente de residuo); rendimiento 0.036 kg; Código LER 15 01 01; Masa del elemento 1 kg; Volumen 0.001333 m3
