# Válvula de aireación

- Propiedad del archivo: CYPE Ingenieros S.A.
- Formato: FIEBDC-3/2016
- Programa: Generador de precios de la construcción. CYPE Ingenieros, S.A.
- Fecha: 23/01/2025
- Divisa: EUR
- Costes indirectos: 3 %
- IVA: 21 %

## I Instalaciones

### IS Evacuación de aguas

#### ISD Derivaciones individuales

**ISD007** Ud Válvula de aireación.
Válvula de ventilación de PVC, de 110 mm de diámetro, modelo A-69 "JIMTEN", para tubería de ventilación primaria o secundaria, colocada mediante unión a presión con junta elástica.
Incluye: Montaje, conexionado y comprobación de su correcto funcionamiento.
Criterio de medición de proyecto: Número de unidades previstas, según documentación gráfica de Proyecto.
Criterio de medición de obra: Se medirá el número de unidades realmente ejecutadas según especificaciones de Proyecto.

| Código | Ud | Descripción | Rendimiento | Precio | Importe |
|---|---|---|---|---|---|
| mt36vpj010l | Ud | Válvula de ventilación de PVC, de 110 mm de diámetro, modelo A-69 "JIMTEN", para tubería de ventilación primaria o secundaria. (material) | 1 | 183.85 | 183.850 |
| mo008 | h | Oficial 1ª fontanero. (mano de obra) | 0.2 | 23.74 | 4.748 |
| mo107 | h | Ayudante fontanero. (mano de obra) | 0.2 | 21.9 | 4.380 |
| % | % | Costes directos complementarios | 2 % | 192.978 | 3.860 |
|  |  | Costes directos |  |  | 196.838 |

Residuos:
- colocación: mt36vpj010l; factor de residuo 0.0165009

## Recursos

**mt36vpj010l** Ud Válvula de ventilación de PVC
Datos técnicos: Coste energético 55.729 MJ; Emisión de CO2 2.801 kg; Código LER 17 02 03; Masa del elemento 0.575 kg; Volumen 0.000958 m3
Residuos:
- embalaje: re150101 Envases de papel y cartón. (componente de residuo); rendimiento 0.042 kg; Código LER 15 01 01; Masa del elemento 1 kg; Volumen 0.001333 m3
