# Impermeabilización de ducha de obra con canaleta de drenaje, sistema "JIMTEN"

- Propiedad del archivo: CYPE Ingenieros S.A.
- Formato: FIEBDC-3/2016
- Programa: Generador de precios de la construcción. CYPE Ingenieros, S.A.
- Fecha: 22/10/2024
- Divisa: EUR
- Costes indirectos: 3 %
- IVA: 21 %

## N Aislamientos e impermeabilizaciones

### NI Impermeabilizaciones

#### NIH Locales húmedos

**NIH180** Ud Impermeabilización de ducha de obra con canaleta de drenaje, sistema "JIMTEN".
Impermeabilización de paramentos verticales y horizontales de ducha de obra con canaleta de drenaje, sistema "JIMTEN", compuesta por canaleta de drenaje de acero inoxidable de 40 mm de anchura y 650 mm de longitud, serie Linnum, modelo S-741 "JIMTEN", de salida horizontal de PVC de 40 mm de diámetro, con sifón extraíble de 30 mm de altura, filtro de pelos y embellecedor de acero inoxidable acabado pulido, con lámina impermeabilizante flexible tipo EVAC premontada, de 600x600 mm, y lámina impermeabilizante flexible tipo EVAC, A-145, de 0,42 mm de espesor y 245 g/m², suministrada en rollos de 2 m de longitud y 1,5 m de anchura, fijada al soporte con adhesivo cementoso mejorado C2 E.
Criterio de valoración económica: El precio no incluye la formación de pendientes ni el revestimiento.
Incluye: Corte y preparación de las láminas de poliolefinas. Extendido del adhesivo cementoso. Colocación de la impermeabilización. Colocación y fijación del kit. Ejecución de refuerzos en puntos singulares. Resolución de uniones. Sellado de juntas elásticas. Colocación de la rejilla.
Criterio de medición de proyecto: Número de unidades previstas, según documentación gráfica de Proyecto.
Criterio de medición de obra: Se medirá el número de unidades realmente ejecutadas según especificaciones de Proyecto.

| Código | Ud | Descripción | Rendimiento | Precio | Importe |
|---|---|---|---|---|---|
| mt15rej034aa | Ud | Canaleta de drenaje de acero inoxidable de 40 mm de anchura y 650 mm de longitud, serie Linnum, modelo S-741 "JIMTEN", de salida horizontal de PVC de 40 mm de diámetro, con sifón extraíble de 30 mm de altura, filtro de pelos y embellecedor de acero inoxidable acabado pulido, con lámina impermeabilizante flexible tipo EVAC premontada, de 600x600 mm, para ducha de obra. (material) | 1 | 271.19 | 271.190 |
| mt09mcr250a | kg | Adhesivo cementoso mejorado, C2 E, con tiempo abierto ampliado, según UNE-EN 12004, para la fijación de geomembranas, compuesto por cementos especiales, áridos seleccionados y resinas sintéticas. (material) | 11.9 | 0.7 | 8.330 |
| mt15rej100a | m² | Lámina impermeabilizante flexible tipo EVAC, A-145 "JIMTEN", de 0,42 mm de espesor y 245 g/m², suministrada en rollos de 2 m de longitud y 1,5 m de anchura, según UNE-EN 13956. (material) | 5.25 | 40 | 210.000 |
| mo029 | h | Oficial 1ª aplicador de láminas impermeabilizantes. (mano de obra) | 1.6 | 22.13 | 35.408 |
| mo067 | h | Ayudante aplicador de láminas impermeabilizantes. (mano de obra) | 1.6 | 21.02 | 33.632 |
| % | % | Costes directos complementarios | 2 % | 558.560 | 11.171 |
|  |  | Costes directos |  |  | 569.731 |

Residuos:
- colocación: mt09mcr250a; factor de residuo 0.07
- colocación: mt15rej100a; factor de residuo 0.035

## Recursos

**mt09mcr250a** kg Adhesivo cementoso mejorado
Datos técnicos: Coste energético 3.871 MJ; Emisión de CO2 0.344 kg; Código LER 17 09 04; Masa del elemento 1 kg; Volumen 0.000667 m3
Residuos:
- embalaje: re170203 Plástico. (componente de residuo); rendimiento 0.003 kg; Código LER 17 02 03; Masa del elemento 1 kg; Volumen 0.001667 m3

**mt15rej100a** m² Lámina impermeabilizante flexible tipo EVAC
Datos técnicos: Coste energético 30.517 MJ; Emisión de CO2 1.515 kg; Código LER 17 02 03; Masa del elemento 0.245 kg; Volumen 0.000408 m3
Residuos:
- embalaje: re170203 Plástico; rendimiento 0.07 kg
