# Cisterna empotrada para inodoro suspendido

- Propiedad del archivo: CYPE Ingenieros S.A.
- Formato: FIEBDC-3/2016
- Programa: Generador de precios de la construcción. CYPE Ingenieros, S.A.
- Fecha: 23/01/2025
- Divisa: EUR
- Costes indirectos: 3 %
- IVA: 21 %

## S Señalización y equipamiento

### SA Aparatos sanitarios

#### SAI Inodoros

**SAI120** Ud Cisterna empotrada para inodoro suspendido.
Cisterna con bastidor, de 450x1120 mm y 135 mm de profundidad, descarga doble de 7,5-4,5 litros o única interrumpible, ajustable a 4 litros para descarga total y a 2 litros para descarga parcial, modelo S-999 "JIMTEN", y placa de mando y pulsador de color blanco, de descarga doble, conexión por cable, modelo S-707 "JIMTEN". Instalación empotrada en muro de fábrica o en tabique de placas.
Incluye: Replanteo. Colocación y fijación de la cisterna. Conexión a la red de evacuación. Conexión a la red de agua fría. Montaje de accesorios y complementos. Comprobación de su correcto funcionamiento.
Criterio de medición de proyecto: Número de unidades previstas, según documentación gráfica de Proyecto.
Criterio de medición de obra: Se medirá el número de unidades realmente colocadas según especificaciones de Proyecto.

| Código | Ud | Descripción | Rendimiento | Precio | Importe |
|---|---|---|---|---|---|
| mt30jim010a | Ud | Cisterna con bastidor, de 450x1120 mm y 135 mm de profundidad, descarga doble de 7,5-4,5 litros o única interrumpible, ajustable a 4 litros para descarga total y a 2 litros para descarga parcial, modelo S-999 "JIMTEN", para placa de mando de pequeño registro, sistema de pulsador por cable de enchufe rápido, con patas de apoyo antideslizantes de acero galvanizado ajustables en altura hasta 200 mm, aislamiento frente a la condensación, llave de escuadra de 1/2" con latiguillo, soporte de manguito para inodoro y tornillos de soporte, para empotrar en muro de fábrica o en tabique de placas, para inodoro suspendido. (material) | 1 | 262.19 | 262.190 |
| mt30jim050a | Ud | Placa de mando y pulsador de color blanco, de descarga doble, conexión por cable, modelo S-707 "JIMTEN", para cisterna empotrada. (material) | 1 | 33.27 | 33.270 |
| mo008 | h | Oficial 1ª fontanero. (mano de obra) | 1 | 23.74 | 23.740 |
| % | % | Costes directos complementarios | 2 % | 319.200 | 6.384 |
|  |  | Costes directos |  |  | 325.584 |

## Recursos

**mt30jim050a** Ud Placa de mando y pulsador de color blanco
Datos técnicos: Coste energético 33.947 MJ; Emisión de CO2 1.745 kg
Residuos:
- embalaje: re150101 Envases de papel y cartón. (componente de residuo); rendimiento 0.072 kg; Código LER 15 01 01; Masa del elemento 1 kg; Volumen 0.001333 m3
