# Sumidero para ducha de obra

- Propiedad del archivo: CYPE INGENIEROS, S.A.
- Formato: FIEBDC-3/2002
- Divisa: EUR
- Costes indirectos: 3.00 %
- IVA: 21.00 %

## I Instalaciones

### IS Evacuación de aguas

#### ISD Derivaciones individuales

**ISD009** Ud Sumidero para ducha de obra.
Sumidero sifónico extensible de PVC, serie Camaleón, modelo S-520 "JIMTEN", de salida horizontal de 40 mm de diámetro y 94 mm de altura mínima, con rejilla de acero inoxidable modelo Camaleón 120, de 120x120 mm, acabado satinado, para desagüe de ducha de obra.
Incluye: Montaje, conexionado y comprobación de su correcto funcionamiento. Realización de pruebas de servicio.
Criterio de medición de proyecto: Número de unidades previstas, según documentación gráfica de Proyecto.
Criterio de medición de obra: Se medirá el número de unidades realmente ejecutadas según especificaciones de Proyecto.

| Código | Ud | Descripción | Rendimiento | Precio | Importe |
|---|---|---|---|---|---|
| mt15rej010wqi | Ud | Sumidero sifónico extensible de PVC, serie Camaleón, modelo S-520 "JIMTEN", de salida horizontal de 40 mm de diámetro y 94 mm de altura mínima, con rejilla de acero inoxidable modelo Camaleón 120, de 120x120 mm, acabado satinado, para ducha de obra. (material) | 1.000 | 52.41 | 52.41 |
| mo008 | h | Oficial 1ª fontanero. (mano de obra) | 0.162 | 22.74 | 3.68 |
| mo107 | h | Ayudante fontanero. (mano de obra) | 0.081 | 20.98 | 1.70 |
| % | % | Costes directos complementarios | 2 % | 57.79 | 1.16 |
|  |  | Costes directos |  |  | 58.95 |
