# Atenuador de presión de aire positiva

- Propiedad del archivo: CYPE Ingenieros S.A.
- Formato: FIEBDC-3/2016
- Programa: Generador de precios de la construcción. CYPE Ingenieros, S.A.
- Fecha: 22/10/2024
- Divisa: EUR
- Costes indirectos: 3 %
- IVA: 21 %

## I Instalaciones

### IS Evacuación de aguas

#### ISB Bajantes

**ISB045** Ud Atenuador de presión de aire positiva.
Atenuador de presión de aire positiva de PVC, modelo Studor P.A.P.A. "JIMTEN", de 110 mm de diámetro y 3785 litros de capacidad, apto para temperaturas desde -20 hasta 60°C, clasificación Al según UNE-EN 12380, con junta elástica, conectado a la bajante.
Incluye: Replanteo. Montaje y conexionado.
Criterio de medición de proyecto: Número de unidades previstas, según documentación gráfica de Proyecto.
Criterio de medición de obra: Se medirá el número de unidades realmente ejecutadas según especificaciones de Proyecto.

| Código | Ud | Descripción | Rendimiento | Precio | Importe |
|---|---|---|---|---|---|
| mt36vpj040l | Ud | Atenuador de presión de aire positiva de PVC, modelo Studor P.A.P.A. "JIMTEN", de 110 mm de diámetro y 3785 litros de capacidad, apto para temperaturas desde -20 hasta 60°C, clasificación Al según UNE-EN 12380, con junta elástica. (material) | 1 | 892 | 892.000 |
| mo008 | h | Oficial 1ª fontanero. (mano de obra) | 0.272 | 22.74 | 6.185 |
| mo107 | h | Ayudante fontanero. (mano de obra) | 0.272 | 20.98 | 5.707 |
| % | % | Costes directos complementarios | 2 % | 903.892 | 18.078 |
|  |  | Costes directos |  |  | 921.970 |
